# Soprema - Bandas de desolarización Texfon 145

- Propiedad del archivo: CONSTRUNARIO
- Formato: FIEBDC-3/2012
- Programa: Construnario Versión 3.51
- Fecha de los precios: 16/01/2024
- Divisa: EUR

**235628_SOP** m2 Soprema - Bandas de desolarización Texfon 145
Precio: 0.68
Bandas de espuma de polietileno de celda cerrada autoadhesivas Descripción TEXFON BANDAS son unas bandas de desolidarización autoadhesivas de espuma de polietileno de célula cerrada disponibles en diferentes anchos y espesores, presentadas en tiras blancas naturales, y diseñadas para lograr un sellado periférico entre el suelo y el revestimiento de las paredes o tabiques. Ventajas · Gran capacidad aislante al ruido de impacto. · Resistencia a la compresión. · Elásticas · Formato autoadhesivo, facilitando la puesta en obra. · Imputrescible. Aplicación TEXFON BANDAS es adecuado para evitar la transmisión de ruidos de impacto entre el suelo flotante y los paramentos verticales y elementos estructurales, tanto para la instalación del TEXFON como de la gama TEXSILEN. En el caso de superficies selladas (recrecido de mortero, mortero adhesivo más azulejos, etc.), la banda crea una junta elástica entre el paramento vertical y el grueso del pavimento. La banda es compresible y resistente al polvo y a la podredumbre en condiciones normales de uso. Puesta en obra · La instalación de los sistemas de aislamiento con TEXFON debe ser llevada a cabo por personal experimentado. · Las tiras se desenrolla y se colocan antes de la regla o antes de colocar la base de mortero y el acabado. · La cinta debe ir como mínimo a una altura igual al espesor de recubrimiento. · Debe preverse una protección provisional en zonas de paso hasta finalizar la capa de superior de terminación. · La hoja no contiene ningún componente que represente un peligro. Cumple los requisitos generales de higiene, la salud y el medio ambiente. Acondicionamiento Caja de 4 rollos de 50 m x 145 mm x 3 mm. Unidad mínima de venta caja de 200 ml Código EAN: 3434550010870
