# Sumidero 120SH M40/M50 de Soprema. Rejilla rellenable

- Propiedad del archivo: CONSTRUNARIO
- Formato: FIEBDC-3/2012
- Programa: Construnario Versión 3.51
- Fecha de los precios: 16/01/2024
- Divisa: EUR

| Código | Ud | Descripción | Precio |
|---|---|---|---|
| 243010SOF_SOP | u | Sumidero 120SH M40/M50 de Soprema. Rejilla rellenable | 43.85 |
