# Canaleta 50x650 SH H40/M50 rellenable de Soprema. Cerco oculto

- Propiedad del archivo: CONSTRUNARIO
- Formato: FIEBDC-3/2012
- Programa: Construnario Versión 3.51
- Fecha de los precios: 16/01/2024
- Divisa: EUR

| Código | Ud | Descripción | Precio |
|---|---|---|---|
| 243017_SOP | u | Canaleta 50x650 SH H40/M50 rellenable de Soprema. Cerco oculto | 142.70 |
