# Adhesivo-gel, monocomponente, altamente deformable y de elevadas exigencias técnicas G100 Flexible Premium de Soprema. Gris

- Propiedad del archivo: CONSTRUNARIO
- Formato: FIEBDC-3/2012
- Programa: Construnario Versión 3.51
- Fecha de los precios: 16/01/2024
- Divisa: EUR

**244136GR_SOP** u Adhesivo-gel, monocomponente, altamente deformable y de elevadas exigencias técnicas G100 Flexible Premium de Soprema. Gris
Precio: 24.85
Adhesivo-gel, monocomponente, altamente deformable y de elevadas exigencias técnicas G100 Flexible Premium de Soprema. Gris M2. Adhesivo-gel base resina-cemento, monocomponente, G100 Flexible premium, altamente deformable, de elevadas exigencias técnicas, deslizamiento vertical nulo, tiempo abierto ampliado y reforzado con fibras estructurales, conforme a la normativa UNE EN 12004 – clase C2 TE S1 – para la colocación hasta 15 mm (llana dentada) de todo tipo de baldosas cerámicas y piezas sin absorción (UNE EN 14411), mármol, piedras naturales /artificiales, en pavimentos (UNE EN 13813) y revestimientos (UNE EN 998-1) interiores y exteriores, sobre soportes resistentes, limpios, con cierto grado de absorción y las retracciones de curado finalizadas, respetando todas las juntas entre baldosas y movimiento, utilizando materiales específicos de la gama GECOL Juntas (UNE EN 13888). Todo ello siguiendo la UNE 138002 Reglas generales para la ejecución de revestimientos con baldosas por adherencia. Producto con marcado CE y DdP (Declaración de prestaciones) según Reglamento (UE) 305/2011. G100 Flexible premium es un adhesivo-gel, monocomponente, altamente deformable y de elevadas exigencias técnicas. De tecnología híbrida (resina-cemento), está especialmente recomendado para superficies sujetas a importantes variaciones térmicas extremas (fachadas expuestas, sistemas de climatización radiante, etc.) y situaciones comprometidas (superposiciones, tráfico intenso, etc.). Adhesivo-gel sin polvo, de bajas emisiones, consumo reducido y reología variable, fabricado en base resina-cemento, áridos minerales naturales seleccionados y fibras estructurales que le confieren cualidades para su aplicación en Multisoportes, Multiformatos y Multiprestaciones. Al secar, su estructura nominal no produce mermas y la textura tixo-fluida permite aplicaciones, tanto verticales como horizontales.
