# Malla de fibra de vidrio antiálcalis, Malla 110 de Soprema. 110 g/m2. Rollo: 10x10m

- Propiedad del archivo: CONSTRUNARIO
- Formato: FIEBDC-3/2012
- Programa: Construnario Versión 3.51
- Fecha de los precios: 16/01/2024
- Divisa: EUR

**244323_SOP** u Malla de fibra de vidrio antiálcalis, Malla 110 de Soprema. 110 g/m2. Rollo: 10x10m
Precio: 74.95
Malla de fibra de vidrio antiálcalis para el refuerzo en la impermeabilización
