# Encofrado perdido Soprablock EPS Tabica. 250x164x50. Blanco

- Propiedad del archivo: CONSTRUNARIO
- Formato: FIEBDC-3/2012
- Programa: Construnario Versión 3.51
- Fecha de los precios: 16/01/2024
- Divisa: EUR

| Código | Ud | Descripción | Precio |
|---|---|---|---|
| 254465_SOP | u | Encofrado perdido Soprablock EPS Tabica. 250x164x50. Blanco | 0.65 |
