# Encofrado perdido, kit Soprablock EPS muro esquina. Blanco. 7,20 m2/palet

- Propiedad del archivo: CONSTRUNARIO
- Formato: FIEBDC-3/2012
- Programa: Construnario Versión 3.51
- Fecha de los precios: 16/01/2024
- Divisa: EUR

| Código | Ud | Descripción | Precio |
|---|---|---|---|
| 254479_SOP | u | Encofrado perdido, kit Soprablock EPS muro esquina. Blanco. 7,20 m2/palet | 258.75 |
