# Revestimiento acrílico de elevada elasticidad, Revestcril elastic de Gecol

- Propiedad del archivo: CONSTRUNARIO
- Formato: FIEBDC-3/2012
- Programa: Construnario Versión 3.51
- Fecha de los precios: 12/01/2024
- Divisa: EUR

**6151_6190SOP** kg Revestimiento acrílico de elevada elasticidad, Revestcril elastic de Gecol
Precio: 3.94
GECOL Revestcril elastic es un revestimiento plástico acrílico mineral, de elevada flexibilidad, en dispersión acuosa y coloreado en masa. Diseñado para la decoración, renovación e impermeabilización de fachadas. Formulado con resinas de elevada deformabilidad, lo que le confiere una protección adicional a los pequeños movimientos que pudieran acaecer la edificación. Especialmente recomendado para los Sistemas de Aislamiento Térmico Exterior GECOL TERM (SATE/ETICS)), tanto en obras de rehabilitación de antiguos edificios, como en obra nueva. Es un producto compatible con la mayoría de soportes tradicionales de albañilería. Es un revestimiento altamente hidrofugado frente al agua de lluvia, pero permeable al vapor de agua y condensaciones producidas en el interior del edificio. Puede emplearse tanto de forma manual, como mediante máquinas de proyección, permitiendo modificar en una sola operación modificar el aspecto de la fachada. Además ofrece distintas posibilidades estéticas en cuanto a colores y texturas (fratasado, gota y gota chafada).
