# Medianera PM-4 albañilería seca RA=57 dBA de Soprema

- Propiedad del archivo: CONSTRUNARIO
- Formato: FIEBDC-3/2012
- Programa: Construnario Versión 3.51
- Fecha de los precios: 12/01/2024
- Divisa: EUR
- Código: soprema-iber (16/01/2024)

**P07LC020** m2 Medianera PM-4 albañilería seca RA=57 dBA de Soprema
Elemento de separación vertical formado por entramado autoportante de acero galvanizado compuesto formado por doble estructura horizontal (canal) de 73 mm, sobre banda amortiguante TECSOUND S50 BAND 50 y estructura vertical (montante) de 70 mm, colocada cada 600 mm sobre el que se atornillarán en ambos lados dos placas de yeso laminar de 13 mm, con una lámina sintética de aislamiento acústico autoadhesiva de base polimérica sin asfalto de 2.010 kg/m3 de densidad, de 7 kg/m2 y 3,5 mm de espesor tipo TECSOUND SY 70 entre placas; colocación de material absorbente tipo lana de roca de 70 mm de espesor y densidad 40 kg/m3 entre montantes. Nivel de aislamiento acústico a ruido aéreo: RA = 57 dBA

| Código | Ud | Descripción | Rendimiento | Precio | Importe |
|---|---|---|---|---|---|
| 00070828_SOP | m2 | Lámina sintética insonorizante autoadhesiva Tecsound SY 70 de Soprema (material; 16/01/2024) | 2.100 | 14.15 | 29.72 |
| 00070827_SOP | m | Tecsound band S 50 A=50 MM - banda sintética de Soprema (material; 16/01/2024) | 4.200 | 1.3 | 5.46 |
| MOC001 | h | Oficial primera (maquinaria) | 0.150 | 19.99 | 3.00 |
| MOC004 | h | Ayudante (maquinaria) | 0.150 | 18.54 | 2.78 |
| P04PPC030 | m | Canal tabiquería PYL 73 mm (material) | 0.950 | 0.85 | 0.81 |
| P04PPM030 | m | Montante tabique PYL 70 mm (material) | 1.700 | 0.91 | 1.55 |
| P04POP010 | u | Tornillo fijación PYL a perfil metálico e<0,75 mm (PM) 3,5x25 mm (material) | 42.000 | 0.01 | 0.42 |
| P04PNJ010 | kg | Pasta para juntas PYL estándar (material) | 0.900 | 0.95 | 0.86 |
| P04PNC010 | m | Cinta de juntas PYL (rollo 150m) (material) | 3.150 | 0.04 | 0.13 |
| P04PS030 | m2 | Placa de yeso laminado estándar 13 mm (tipo A) (material) | 4.200 | 3.96 | 16.63 |
| P07TR520 | kg | Lana de roca 40 kg/m3 (material) | 2.800 | 2.44 | 6.83 |
|  |  | Costes directos |  |  | 68.19 |

## Recursos

**00070828_SOP** m2 Lámina sintética insonorizante autoadhesiva Tecsound SY 70 de Soprema
Lámina sintética insonorizante de alta densidad, sin asfalto, autoadhesiva, para aplicación directa como elemento aislante / amortiguante en placas de yeso laminar, paneles de madera, planchas metálicas,… Descripción TECSOUND® SY es una lámina sintética insonorizante autoadhesiva, de base polimérica de alta densidad, sin asfalto, viscoelástica y de gran adaptabilidad, para aplicación como elemento aislante acústico. Ventajas • Elevado aislamiento acústico, combinado con elementos ligeros y rígidos como placas de yeso laminar, tableros de madera o chapas metálicas, sin apenas incremento del espesor. • Elevado amortiguamiento, mejorando así especialmente el aislamiento a bajas frecuencias. • Auto-extinguible. • Flexible y adaptable a cualquier tipo de forma y superficie irregular. • Gran capacidad de elongación. • Fácil de manipular y cortar. • Resistente al frío y al calor. • No absorbe agua.. • Gran adherencia. • Excelente resistencia al envejecimiento. • Imputrescible. • Medidas especiales para placa de yeso laminar. Aplicación • Aislamiento a ruido aéreo en paramentos verticales de baja masa superficial (placas de yeso laminar, tabiques ligeros o paneles de diversos materiales). • Aislamiento a ruido aéreo en techos y cubiertas inclinadas de madera. • Reducción del nivel de ruido de impacto en todo tipo de forjados, en formación de suelos flotantes. • Aislamiento del ruido producido por agentes atmosféricos (lluvia, granizo o viento) en cubiertas metálicas.. • Combinado con materiales fonoabsorbentes, da lugar a productos de elevadas prestaciones acústicas. • Sus aplicaciones en el sector industrial abarcan desde la insonorización de cabinas hasta aislamiento de cuartos de maquinas, conducciones de bajantes, amortiguamiento de chapas metálicas, etc. Puesta en obra • SOPORTE: Admite gran parte de los soportes constructivos habituales (yeso laminar, metal, DM,…). El soporte debe ser regular, liso, limpio, seco y tener la planimetría adecuada. Además debe estar libre de elementos que puedan dañar la lámina. Se realizarán pruebas de adherencia cuando esté previsto colocar la lámina sobre algún tipo de soporte no habitual o que incorpore algún tipo de tratamiento superficial. • COLOCACIÓN DE LA LÁMINA: Se retirará el papel siliconado protector y se encarará la lámina sobre el soporte presionando a continuación por todos los puntos para una buena adherencia. Si el tramo de producto es muy grande o se aplica enrollado, se recomienda retirar progresivamente el papel protector para facilitar su colocación. El adhesivo está diseñado como adhesivo de montaje para facilitar la colocación y evitar la perforación de la lámina, en ningún caso está diseñado con la función de mantener fijado el producto al soporte si no existe ningún otro elemento que fije, sujete o presione la lámina. • JUNTAS: Solapar 5 cm. tanto en sentido vertical como horizontal. Para su aplicación como aislante acústico entre placas de yeso laminar, para evitar el incremento de espesor en la zona de la junta, el producto se colocará a testa y se sellará la junta con cinta adhesiva. Debe tenerse siempre la precaución de sellar correctamente las juntas, ya que pequeñas aberturas pueden reducir el nivel de aislamiento acústico que se desea alcanzar. Acondicionamiento TECSOUND® SY35 Rollo: 1,22 m x 8,05 m Pallet: 235,70 m² TECSOUND® SY50 Rollo: 1,22 m x 6,05 m Pallet: 177,12 m² TECSOUND® SY70 Rollo: 1,22 m x 5,05 m Pallet: 147,84 m² TECSOUND® SY100 Rollo: 1,20 m x 4 m Pallet: 100,80 m² Normativa • En conformidad con la norma CTE-DB-HR, EN ISO 140-1, EN ISO 140-3, EN ISO 140-6, EN ISO 140-8, EN 20140-2 y EN ISO 717/1/2. • Sistema de Calidad de acuerdo a la ISO:9001

**00070827_SOP** m Tecsound band S 50 A=50 MM - banda sintética de Soprema
Banda sintética insonorizante de alta densidad, sin asfalto, autoadhesiva, para aplicación directa en estructuras sometidas a vibraciones. Descripción TECSOUND® S50 Band 50 es una cinta de lámina sintética insonorizante de alta densidad sin asfalto TECSOUND®, que lleva incorporada una capa autoadhesiva que permite su aplicación directa sobre estructuras metálicas sujetas a vibraciones. Ventajas · Elevado poder amortiguante en superficies y estructuras metálicas. · Flexible y adaptable a cualquier tipo de forma y superficie irregular. · Gran capacidad de elongación. · Fácil de manipular y cortar. · Impermeable. Elevada resistencia al vapor de agua. · Excelente resistencia al envejecimiento. Aplicación · Amortiguación de vibraciones en cubiertas metálicas, entre la chapa y la estructura. · Desolidarización de la estructura del soporte de base y del resto de la estructura. Puesta en obra · Soporte: la superficie del soporte, debe estar libre de grasa y polvo. · Colocación en tabiquería seca: adherir TECSOUND® S50 BAND 50 a la superficie externa del perfil (superficie en contacto con la obra), Retirando progresivamente el plástico siliconado protector y presionando para obtener una buena adherencia. Fijar el perfil al soporte según instrucciones del fabricante. · Colocación en cubierta metálica: adherir TECSOUND® S50 BAND 50 a la superficie de la correa metálica en contacto con la chapa grecada, retirando progresivamente plástico siliconado protector y presionando para obtener una buena adherencia. Acondicionamiento Rollo: 50 mm x 6 m Caja: 72 ml Normativa · En conformidad con la norma CTE-DB-HR, EN ISO 140-1, EN ISO 140-3, EN ISO 140-6, EN ISO 140-8, EN 20140-2 y EN ISO 717/1/2. · Sistema de Calidad de acuerdo a la ISO:9001
