# Impermeabilización de muros enterrados de Soprema MU-06

- Propiedad del archivo: CONSTRUNARIO
- Formato: FIEBDC-3/2012
- Programa: Construnario Versión 3.51
- Fecha de los precios: 12/01/2024
- Divisa: EUR
- Código: soprema-iber (16/01/2024)

**P10IAB015** m2 Impermeabilización de muros enterrados de Soprema MU-06
Protección de muro por su cara externa, constituida por: imprimación mediante emulsión bituminosa base acrílica con una dotación mínima de 250 gr/m2 tipo EMUFAL PRIMER; Impermeabilización ADHERIDA de lámina de betún modificado con elastómeros SBS con armadura de fieltro de fibra de poliéster (FP) con una flexibilidad a bajas temperaturas = -15ºC tipo MORTERPLAS SBS FM 3 kg (LBM-30-FP según UNE 104410:2013); aislamiento térmico formado por planchas de poliestireno extruido con cantos machihembrados, resistencia a la compresión de 250 KPa, conductividad térmica Lambda 0,033 W/mºK y espesor 50 mm tipo SOPRA XPS PM 50; capa drenante de polietileno de alta densidad (HDPE) y geotextil de polipropileno incorporado , espesor de 7,5 mm y resistencia a la compresión >250 kN/m2 tipo DRENTEX PROTECT ECO GARDEN PLUS fijado mecánicamente al soporte mediante FIJACIONES DRENTEX y perfil de arranque tipo DRENTEX PERFIL para evitar el deslizamiento del sistema durante el compactado de tierras, listo para el vertido de tierras. Incluye parte proporcional de entregas con paramento vertical con lámina de refuerzo de ancho 33 cm tipo MORTERPLAS SBS FP 3 KG BAND 33 previa imprimación del soporte con EMUFAL PRIMER (300 g/m2). Productos con marcado CE europeo y sistema de impermeabilización certificado mediante Documento de Idoneidad Técnica (DIT) MORTERPLAS ESTRUCTURAS ENTERRADAS nº 580/11. Puesta en obra conforme al DIT nº 580/11

| Código | Ud | Descripción | Rendimiento | Precio | Importe |
|---|---|---|---|---|---|
| 00114180_SOP | kg | Soprema - Emufal Primer 24 Kg - EA 104231 - emulsión asfáltica de carácter aniónico (material; 16/01/2024) | 0.250 | 6.2 | 1.55 |
| P06D150 | m2 | Capa drenante Drentex Protect Eco Garden Plus (material) | 1.100 | 5.47 | 6.02 |
| 00070209_SOP | m2 | Soprema - Moterplas SBS FM 3 Kg - lámina impermeabilizante (material; 16/01/2024) | 1.100 | 8.2 | 9.02 |
| 00104695_SOP | m2 | Panel rígido de poliestireno extruido, liso, machiembrado en los cantos, XPS PM 50 de Soprema. Pequeño machiembrado (material; 16/01/2024) | 1.050 | 16.78 | 17.62 |
| P01DW090 | u | Pequeño material (material) | 0.150 | 1.36 | 0.20 |
| MOC001 | h | Oficial primera (mano de obra) | 0.190 | 19.99 | 3.80 |
| MOC004 | h | Ayudante (mano de obra) | 0.190 | 18.54 | 3.52 |
|  |  | Costes directos |  |  | 41.73 |

## Recursos

**00114180_SOP** kg Soprema - Emufal Primer 24 Kg - EA 104231 - emulsión asfáltica de carácter aniónico
EMUFAL PRIMER es una emulsión asfáltica de carácter aniónico de base acuosa para imprimación y preparación de superficies. VENTAJAS · Idóneo para imprimar y preparar las superficies que vayan a impermeabilizarse con el fin de mejorar la adherencia de la lamina bituminosa con el soporte. · Fácilmente aplicable. · No contiene disolventes. Ideal para la preparación de superficies en lugares cerrados. · Adherencia incluso sobre superficies ligeramente húmedas. · Emulsión tipo EA según UNE 104231, no necesita diluirse con agua para ser aplicada. APLICACIÓN · Preparación de superficies en las que la impermeabilización vaya adherida. · Se puede usar tanto para la aplicación de las láminas bituminosas a fuego, como para laminas autoadhesivas (especial para sitios cerrados). Puesta en obra · El producto se aplica en frío, mediante brocha, rodillo o cepillo de pintor. Hay que agitar antes de usarlo. SOPORTE: La superficie donde se va a aplicar deberá estar limpia de polvo, materiales sueltos o mal adheridos, residuos grasos o antiadherentes y cualquier suciedad en general. · Puede aplicarse sobre superficies secas o ligeramente húmedas. En tiempo muy caluroso o en presencia de algunos desencofrantes, es recomendable humedecerlas previamente. · En caso de que existan huecos o coqueras, es conveniente regularizar previamente la superficie para asegurar un buen rendimiento. RENDIMIENTO: Depende de la rugosidad del soporte. En general, el rendimiento, si no se diluye el producto, puede oscilar entre 150 g/m² y 350 g/m². Normativa · Cumple con la norma UNE 104.231 (Emulsiones Tipo EA). · Sistema de Calidad de acuerdo a la ISO:9001

**00070209_SOP** m2 Soprema - Moterplas SBS FM 3 Kg - lámina impermeabilizante
MORTERPLAS SBS FM 3 KG es una lámina impermeabilizante, de betún elastomérico SBS, con armadura de fieltro de poliéster (FP) y acabado en film termo fusible por ambas caras. Ventajas · El mástico elastomérico SBS aporta a la lámina una excelente plegabilidad a bajas temperaturas. · La armadura de no-tejido de fieltro de poliéster (FP) en el interior y el fieltro de poliéster en la cara superior, confieren a la lámina las mejores propiedades mecánicas: · Excelente resistencia a la tracción y al punzonamiento (estático y dinámico). · Gran resistencia al desgarro. · Buena estabilidad dimensional. · La aplicación con fijación mecánica ofrece las siguientes ventajas: · Rapidez de ejecución. · Permite que la colocación no dependa tanto de la posibilidad de mal tiempo. · La membrana, al no estar adherida, admite los posibles movimientos del soporte. Aplicación · Cubiertas sin protección pesada no transitables: aplicación en bicapa como lámina inferior del sistema con fijación mecánica. Esta aplicación está especialmente recomendada para cubiertas Deck y rehabilitación. · Cubiertas con protección pesada transitables o no transitables: aplicación adherida, flotante o con fijación mecánica formando membranas bicapa. Las láminas entre si irán siempre adheridas. · MORTERPLAS SBS FM 3 KG se puede aplicar como lámina para asegurar la estanqueidad en estructuras enterrada Puesta en obra · SOPORTE: Debe presentar una superficie seca, firme, regular, limpia y libre de materiales sueltos. · En impermeabilización de cubiertas metálicas, se recomienda colocar la chapa con la parte de la greca de mayor superficie en la cara superior, para facilitar la colocación del aislamiento y la lámina. · Las láminas se disponen de manera que en un mismo punto no pueden coincidir más de tres láminas. · Los solapes se realizan a fuego, con una anchura mínima de 10 cm en los solapes longitudinales y transversales, eliminando primero el fieltro de poliéster de la superficie mediante fuego y con la ayuda de un paletín para asegurar la adherencia másticos. · La membrana superior deberá estar totalmente adherida a la inferior y se colocará manteniendo el mismo sentido y de tal manera que el solape quede aproximadamente en la mitad de la lámina inferior. · Se recomienda la utilización de fijaciones mecánicas con arandelas con una superficie mínima de 1600 mm2, con diámetro máximo de 5 cm en las circulares y con anchuras no superiores a 4 cm en las rectangulares. Las fijaciones deben tener una resistencia a la extracción estática igual o superior a 1260 N. Consultar el Anejo 2 del DITE Nº 06/0018 donde se incluyen una serie de fijaciones que cumplen con las exigencias. Se deberán calcular de acuerdo con la presión del viento para el emplazamiento, las condiciones del entorno y la normativa local. · La puesta en obra y definición de detalles se llevarán a cabo de acuerdo con los lineamientos de la norma UNE 104401 · En conformidad con la norma EN 13707. Certificada con el marcado CE Nº 0099/CPD/A85/0087 · Certificación voluntaria de Producto de la Marca AENOR según la misma norma europea. · En posesión del DITE Nº 06/0018 MORTERPLAS SBS FM BICAPA y ETAG 006 · En posesión del DIT Nº 580/11 MORTERPLAS ESTRUCTURAS ENTERRADAS · Sistema de Calidad de acuerdo a la ISO:9001 Código EAN: 8435288310732

**00104695_SOP** m2 Panel rígido de poliestireno extruido, liso, machiembrado en los cantos, XPS PM 50 de Soprema. Pequeño machiembrado
El poliestireno extruído XPS PM es el aislamiento ideal para los cerramientos verticales o muros. Descripción El poliestireno extruido XPS PM es el panel de pequeño formato para el aislamiento de muros en cámara de aire, el cual permite una mejor manipulación en zonas de difícil acceso. Presenta una superficie lisa y un acabado machiembrado para facilitar su colocación en vertical.
