# Fijaciones con forma helicoidal que incluyen arandela de sellado.ROCKWOOL, EJOT-ISO ESPIRAL

- Propiedad del archivo: CONSTRUNARIO
- Formato: FIEBDC-3/2012
- Programa: Construnario Versión 3.51
- Fecha de los precios: 17/01/2024
- Divisa: EUR

**EJOTISOESPIRAL** Fijaciones con forma helicoidal que incluyen arandela de sellado.ROCKWOOL, EJOT-ISO ESPIRAL
Precio: 262.47
Descripción: Fijaciones con forma helicoidal que incluyen arandela de sellado. Aplicación: Instalación atornillada de accesorios a posteriori con cargas ligeras hasta 5Kg en fachadas SATE. Por ejemplo: Buzones, luces, números de casa, etc.
