# Panel de lana de roca revestido por una cara con papel kraft como barrera de vapor ROCKWOOL, SONOROCK KRAFT.Densidad nominal: 30 kg/m3. 135x60x14 espesor. Resitencia térmica: 3,85 (m²K)/W

- Propiedad del archivo: CONSTRUNARIO
- Formato: FIEBDC-3/2012
- Programa: Construnario Versión 3.51
- Fecha de los precios: 17/01/2024
- Divisa: EUR

**RW333728** m2 Panel de lana de roca revestido por una cara con papel kraft como barrera de vapor ROCKWOOL, SONOROCK KRAFT.Densidad nominal: 30 kg/m3. 135x60x14 espesor. Resitencia térmica: 3,85 (m²K)/W
Precio: 22.58
Panel de lana de roca revestido por una cara con papel kraft como barrera de vapor ROCKWOOL, SONOROCK KRAFT.Densidad nominal: 30 kg/m3. 135x60x14 espesor. Resitencia térmica: 3,85 (m²K)/W Área de aplicación Particiones verticales Revestimiento Papel kraft Densidad 30 kg/m3 / EN 1602 Estabilidad dimensional DS (70,90) / EN 1604 Tolerancia de espesor T3 / EN 823 Reacción al fuego NPD / EN 13501.1 Conductividad térmica ? 0.036 W(m*K) / EN 12667 Resistividad al flujo de aire AFr > 5 kPa·s/m2 / EN 29053 Absorción de agua a corto plazo WS <1.0 kg/m2 / EN 1609 Panel semirrígido de lana de roca revestido por una cara con un revestimiento de papel Kraft como barrera de vapor. Ventajas Gran aislamiento acústico y térmico. Seguridad máxima en caso de incendio. Buena manejabilidad y adaptabilidad gracias a su densidad. Propiedades técnicas Facilidad y rapidez de instalación. Declaración Ambiental de Producto. Certificado de bajas emisiones Eurofins Gold. Con barrera de vapor. Rockcycle®, servicio de recuperación en obra de residuos de lana de roca y reciclaje de palés.
