# Panel semirrígido de lana de roca no revestido ROCKWOLL, VENTIROCK ECO. Espesor aislamiento: 45 kg/m3. 135x60x6 espesor. Resistencia térmica: 1,70 (m²K)/W

- Propiedad del archivo: CONSTRUNARIO
- Formato: FIEBDC-3/2012
- Programa: Construnario Versión 3.51
- Fecha de los precios: 17/01/2024
- Divisa: EUR

**RW336315** u Panel semirrígido de lana de roca no revestido ROCKWOLL, VENTIROCK ECO. Espesor aislamiento: 45 kg/m3. 135x60x6 espesor. Resistencia térmica: 1,70 (m²K)/W
Precio: 16.67
Panel semirrígido de lana de roca no revestido. Aplicación: Aislamiento térmico y acústico de fachadas ventiladas. Ventajas: Gran aislamiento acústico y térmico. Seguridad máxima en caso de incendio. Estabilidad mecánica y dimensional. Resistencia a la intemperie. Facilidad y rapidez de instalación. Declaración Ambiental de Producto. Certificado de bajas emisiones Eurofins Gold.
