# Panel rígido lana roca ROCKWOOL, HARDROCK 391 BIGPanel, doble densidad (230 y 150kg/m3). 240x120x3 cm, resistencia térmica 0,70 (m²K)/W

- Propiedad del archivo: CONSTRUNARIO
- Formato: FIEBDC-3/2012
- Programa: Construnario Versión 3.51
- Fecha de los precios: 17/01/2024
- Divisa: EUR

**RWE344813** m2 Panel rígido lana roca ROCKWOOL, HARDROCK 391 BIGPanel, doble densidad (230 y 150kg/m3). 240x120x3 cm, resistencia térmica 0,70 (m²K)/W
Precio: 20.10
Panel rígido lana roca ROCKWOOL, HARDROCK 391 BIGPanel, doble densidad (230 y 150kg/m3). 240x120x3 cm, resistencia térmica 0,70 (m²K)/W Área de aplicación Cubiertas Revestimiento Sin revestimiento Densidad Doble Densidad: 230 - 150 kg/m3 / EN1602 Estabilidad dimensional DS (70,90) / EN 1604 Tolerancia de espesor T5 / EN 823 Reacción al fuego A1 / EN 13501.1 Conductividad térmica 0.039 / EN 12667 Absorción de agua a largo plazo WL(P) ( < 3,0 kg/m2) / EN 12087 Absorción de agua a corto plazo WS ( < 1,0 kg/m2) / EN 1609 Transmisión de vapor de agua MU1 (µ = 1) / EN 12086 Resistencia a la compresión CS (10Y)70 (70 KPa) / EN 826 Carga puntual PL (5) 700 (700 N) / EN 12430 Panel rígido de lana de roca volcánica ROCKWOOL de doble densidad (230 y 150kg/m3) cuya cara superior es de extrema dureza, HARDROCK 391 BIGPanel, según UNE-EN 13162, de dimensiones 240 x 120 x 3 cm de espesor, resistencia térmica 0,70 (m²K)/W Aplicación Altas prestaciones de aislamiento térmico y acústico en cubiertas ligeras metálicas de alto mantenimiento. Ventajas Cubiertas con necesidad de altas prestaciones Gran resistencia a pisadas y al punzonamiento Propiedades técnicas Muy alta resistencia a la pisada y punzonamiento Panel de Doble Densidad para cubiertas de alto mantenimiento. Clase C (UETAC, MOAT 50), cubiertas que requieran 1 visita mensual para garantizar el mantenimiento de las instalaciones Seguridad en caso de incendio. Núcleo de la solución de lana de roca. A1 (Incombustible) Gran mejora en el aislamiento acústico de la solución Gran capacidad de absorción acústica Excelente soporte para un acabado con láminas sintéticas Estabilidad térmica y dimensional Facilidad y rapidez de instalación. Requiere 1 sola fijación
