# Panel rígido lana de roca ROCKWOOL, DUROCK ENERGY SP, doble densidad (180 y 100 kg/m3), 120x100x7 cm, resistencia térmica 1,85 (m²K)/W

- Propiedad del archivo: CONSTRUNARIO
- Formato: FIEBDC-3/2012
- Programa: Construnario Versión 3.51
- Fecha de los precios: 17/01/2024
- Divisa: EUR

**RWE305345** m2 Panel rígido lana de roca ROCKWOOL, DUROCK ENERGY SP, doble densidad (180 y 100 kg/m3), 120x100x7 cm, resistencia térmica 1,85 (m²K)/W
Precio: 34.24
Panel rígido lana de roca ROCKWOOL, DUROCK ENERGY SP, doble densidad (180 y 100 kg/m3), 120x100x7 cm, resistencia térmica 1,85 (m²K)/W Conductividad térmica 0,037 W/(mK) (de 50mm a 95mm) y 0,036 W/(mK) (de 100mm a 160mm), Reacción al fuego A1 conforme a la norma EN13501-1 y resistencia a la humedad de hasta el 100%. Resistencia al paso del vapor de agua µ = 1. Resistencia a la compresión 10 %, 30 kPa. Resistencia a la carga puntual 400N (de 50-95 mm), 450N (de 100-160 mm). Comprensibilidad Clase B según UETAC. Cara superior de mayor densidad con gran resistencia a pisadas con una marca para su identificación Altas prestaciones de aislamiento térmico y acústico en cubiertas ligeras metálicas de bajo mantenimiento. Soporte para láminas bituminosas y sintéticas. ROCKWOOL garantiza durante 25 años las siguientes prestaciones: • Conductividad Térmica, según norma EN 12667 Panel rígido de lana de roca volcánica ROCKWOOL, referencia 305345, de doble densidad (180 y 100 kg/m3), DUROCK ENERGY SP, según UNE-EN 13162, de dimensiones 120 x 100 x 7 cm de espesor, resistencia térmica 1,85 (m²K)/W La cara superior de mayor densidad está identificada por una marca. Aplicación Altas prestaciones de aislamiento térmico y acústico en cubiertas ligeras metálicas de bajo mantenimiento. Soporte para láminas bituminosas y sintéticas. Ventajas La mejor relación coste efectividad para cubierta de bajo mantenimiento
