# Varilla de plástico reforzado con fibra de vidrio elemento de fijación rosca macho métrica M12, más tuerca y arandela con junta de estanqueidad ROCKWOLL, SET ejot. Espesor aislamiento 240-300

- Propiedad del archivo: CONSTRUNARIO
- Formato: FIEBDC-3/2012
- Programa: Construnario Versión 3.51
- Fecha de los precios: 17/01/2024
- Divisa: EUR

**SETEJOTIsoBar380** u Varilla de plástico reforzado con fibra de vidrio elemento de fijación rosca macho métrica M12, más tuerca y arandela con junta de estanqueidad ROCKWOLL, SET ejot. Espesor aislamiento 240-300
Precio: 118.38
Varilla de plástico reforzado con fibra de vidrio, elemento de fijación rosca macho métrica M12, más tuerca y arandela con junta de estanqueidad. También incluye tamiz para uso en mamposteria y herramienta de instalación. Varilla Ø: 22mm, profundidad en mamposteria 80mm y en hormigón 40mm. Ejot Multifix USF: Cartucho de resina multifix para instalación en mamposteria y hormigón. Aplicación: Instalación de accesorios a posteriori con cargas medias-altas a partir de 15Kg en fachadas SATE. Por ejemplo: Toldos, marquesinas, compresores climatización, etc.
