# Panel semirrígido lana de roca ROCKWOOL, Rockdry plus, densidad nominal 50 kg/m3, 135x60x13cm. Resistencia térmica 3,90 (m²K)/W

- Propiedad del archivo: CONSTRUNARIO
- Formato: FIEBDC-3/2012
- Programa: Construnario Versión 3.51
- Fecha de los precios: 17/01/2024
- Divisa: EUR

**RWE342760** m2 Panel semirrígido lana de roca ROCKWOOL, Rockdry plus, densidad nominal 50 kg/m3, 135x60x13cm. Resistencia térmica 3,90 (m²K)/W
Precio: 25.84
Panel semirrígido lana de roca ROCKWOOL, Rockdry plus, densidad nominal 50 kg/m3, 135x60x13cm. Resistencia térmica 3,90 (m²K)/W Área de aplicación Fachada aislada por el interior Revestimiento Sin revestimiento Densidad 50 kg/m3 / EN1602 Estabilidad dimensional DS (70,90) / EN 1604 Tolerancia de espesor T3 / EN 823 Reacción al fuego A1 / EN 13501.1 Conductividad térmica 0.033 / EN 12667 Resistividad al flujo de aire AFr10 (> 15 KPa · s/m2) / EN29053 Absorción de agua a corto plazo WS ( < 1,0 kg/m2) / EN 1609 Panel semirrígido lana de roca volcánica no revestido, con tecnología NyRock ROCKWOOL, Rockdry plus, densidad nominal 50 kg/m3, dimensiones 135x60x13cm/espesor. Resistencia térmica 3,90 (m²K)/W Panel con excelentes prestaciones térmicas y acústicas en trasdosados de fachadas. El diseño del panel permite la rotura del puente térmico: los 40 mm de aislamiento se encajan en los montantes verticales de 48 mm de la estructura auxiliar del trasdosado. Ventajas Altas prestaciones térmicas. El diseño del panel permite la rotura del puente térmico. Excelentes propiedades acústicas. Seguridad máxima en caso de incendio. Buena manejabilidad y adaptabilidad gracias a su densidad. Facilidad y rapidez de instalación. Declaración Ambiental de Producto. Diseñado con tecnología NyRock. Certificado de bajas emisiones Eurofins Gold. Rockcycle®, servicio de recuperación en obra de residuos de lana de roca y reciclaje de palés. Libre de CFC y HCFC, respetuoso con el medio ambiente.
