# Panel semirrígido lana de roca no revestido FixRock Eco de ROCKWOOL. Densidad nominal: 28 Kg/m3. 135x60x7 cm. Resistencia térmica: 1,85 m2 K/W

- Propiedad del archivo: CONSTRUNARIO
- Formato: FIEBDC-3/2012
- Programa: Construnario Versión 3.51
- Fecha de los precios: 17/01/2024
- Divisa: EUR

**RWE323849** m2 Panel semirrígido lana de roca no revestido FixRock Eco de ROCKWOOL. Densidad nominal: 28 Kg/m3. 135x60x7 cm. Resistencia térmica: 1,85 m2 K/W
Precio: 8.80
Panel semirrígido lana de roca no revestido FixRock Eco de ROCKWOOL. Densidad nominal: 28 Kg/m3. 135x60x7 cm. Resistencia térmica: 1,85 m2 K/W Área de aplicación Fachadas Revestimiento Sin revestimiento Densidad 30 kg/m3 / EN1602 Estabilidad dimensional DS (70,90) / EN 1604 Tolerancia de espesor T3 / EN 823 Reacción al fuego A1 / EN 13501.1 Conductividad térmica 0.036 / EN 12667 Resistividad al flujo de aire AFr5 ( >5KPa · s/m2) / EN29053 Absorción de agua a corto plazo WS ( < 1,0 kg/m2) / EN 1609 Resistencia a la difusión de vapor de agua MU1 (µ=1) / EN 12086 Panel semirrígido de lana de roca no revestido FixRock Eco, referencia 323849 de ROCKWOOL. Densidad nominal: 28 Kg/m3. Medidas: 135x60x7 cm. Resistencia térmica: 1,85 m2 K/W Aplicación Aislamiento térmico y acústico. Aislamiento en fachadas de fábrica de ladrillo con trasdosado cerámico o placa de yeso laminado instalado mediante el mortero adhesivo Fixrock. Ventajas La opción más económica Buen aislamiento térmico Propiedades técnicas Facilidad y rapidez de instalación Seguridad en caso de incendio Mejora notoria del aislamiento acústico No hidrófilo ni higroscópico Químicamente inerte Libre de CFC y HCFC, respetuoso con el medio ambiente
