# Promotor adhesivo a base de solvente, transparente y monocomponente, Maritrans® Tile Primer. Envase: 1 kg

- Propiedad del archivo: CONSTRUNARIO
- Formato: FIEBDC-3/2012
- Programa: Construnario Versión 3.51
- Fecha de los precios: 11/07/2024
- Divisa: EUR

**MIM_371** kg Promotor adhesivo a base de solvente, transparente y monocomponente, Maritrans® Tile Primer. Envase: 1 kg
Precio: 27.64
Promotor adhesivo a base de solvente, transparente y monocomponente. Activa químicamente las superfícies de cerámica y vidrio proporcionando una excelente adhesión. MARITRANS® TILE-PRIMER es un promotor de adherencia transparente, monocomponente que activa químicamente las superficies de cerámica y vidrio proporcionando una excelente adhesión para su posterior revestimiento. Base solvente. Se seca por reacción con la humedad del suelo y del aire. Propiedades • Fácil aplicación • Excelente adherencia en cristal y superficies vitrificadas «difíciles» • Estable a los rayos UV • Secado rápido • Desengrasa eficazmente la superficie
