# Membrana de poliuretano monocomponente de aplicación líquida, Mariseal® 250. Rojo. Envase: 25 kg

- Propiedad del archivo: CONSTRUNARIO
- Formato: FIEBDC-3/2012
- Programa: Construnario Versión 3.51
- Fecha de los precios: 11/07/2024
- Divisa: EUR

**MIM_451** kg Membrana de poliuretano monocomponente de aplicación líquida, Mariseal® 250. Rojo. Envase: 25 kg
Precio: 9.85
• MARISEAL 250 es una membrana de poliuretano monocomponente de aplicación líquida, altamente elástica, de aplicación y secado en frío usada para la impermeabilización de tejados • Impermeabilización de balcones y terrazas • Impermeabilización de zonas húmedas (bajo baldosa) como baños, terrazas, cocinas, etc. •Protección de la espuma de poliuretano aislante • Impermeabilización de parterres y jardineras •Impermeabilización y protección de construcciones de hormigón como puentes, túneles, etc. Propiedades • Fácil aplicación (rodillo o airless). • Aplicada se convierte en una membrana impermeable sin juntas. • Resistente a la helada. • Mantiene sus propiedades mecánicas entre los -30ºC a +90ºC. • Repara grietas de hasta 2mm, incluso a -10ºC. • Permite la transpiración del vapor de agua. • Totalmente adherente a toda la superficie. • Transitable. • De fácil reparación en solo unos minutos. • De bajo precio.
