# Membrana de poliuretano monocomponente, Mariseal® 250 Flash. Gris. Envase: 6 kg

- Propiedad del archivo: CONSTRUNARIO
- Formato: FIEBDC-3/2012
- Programa: Construnario Versión 3.51
- Fecha de los precios: 11/07/2024
- Divisa: EUR

**MIM_335** kg Membrana de poliuretano monocomponente, Mariseal® 250 Flash. Gris. Envase: 6 kg
Precio: 14.53
MARISEAL? 250 FLASH es una membrana de poliuretano de alta calidad, semi tixotrópica, de aplicación líquida, altamente elástica y de aplicación y secado en frío, utilizada para impermeabilizaciones duraderas. Aplicaciones • Fácil aplicación (rodillo o airless) / Viscosidad semitixotrópica adecuada para superficies inclinadas / Permeable al vapor de agua, dejando respirar la superficie. / Membrana sin juntas una vez aplicada / Resistente al agua estancada / Resistente a las heladas y altas temperaturas (mantiene sus propiedades mecánicas en un rango de temperatura de -30ºC a +90ºC / Puenteo de grietas de hasta 3 mm, incluso a -20ºC Propiedades • Zonas húmedas (bajo baldosas) en baños, cocinas, balcones, salas auxiliares, etc. • Plataformas de tráfico peatonal y vehicular • Techos verdes, parterres y jardineras • Antiguos fieltros bituminosos, fieltros asfálticos, TPO, PP, EPDM y membranas de PVC y antiguos revestimientos acrílicos. • Protección de la espuma de poliuretano aislante
