# Membrana de poliuretano monocomponente, Mariseal® 250W. Gris. Envase: 20 kg

- Propiedad del archivo: CONSTRUNARIO
- Formato: FIEBDC-3/2012
- Programa: Construnario Versión 3.51
- Fecha de los precios: 06/06/2024
- Divisa: EUR

**MIM_412** kg Membrana de poliuretano monocomponente, Mariseal® 250W. Gris. Envase: 20 kg.
Precio: 10.48
MARISEAL 250W, al aplicarse, forma una membrana de poliuretano hidrófuga, sin juntas ni fugas posibles, 100% impermeable, que protege de forma eficiente y duradera estructuras nuevas y viejas. Aplicaciones • La protección de aislamiento de espuma de poliuretano • La impermeabilización y protección de construcciones de hormigón Propiedades • Proporcional permeabilidad al vapor de agua. • Proporciona adherencia total a toda la superficie sin que haga falta de enganche adicional. • Se puede transitar por encima de la superficie impermeabilizada. • Incluso en caso de sufrir daños, las partes dañadas de la membrana pueden repararse con facilidad dentro de pocos minutos. • Este producto, combinado con la capa superior MARISEAL 400W, proporciona resistencia duradera a la radiación UV y la abrasión • Bajo contenido de Compuestos Orgánicos Volátiles (COV)
