# Membrana modificada de poliuretano monocomponente, Mariseal® 281W. Gris. 4 Kg

- Propiedad del archivo: CONSTRUNARIO
- Formato: FIEBDC-3/2012
- Programa: Construnario Versión 3.51
- Fecha de los precios: 11/07/2024
- Divisa: EUR

**MIM_454** kg Membrana modificada de poliuretano monocomponente, Mariseal® 281W. Gris. 4 Kg
Precio: 10.19
MARISEAL 281W® es una membrana híbrida de poliuretano de aplicación líquida, base agua, altamente elástica y de aplicación y secado en frío, utilizada para impermeabilizaciones duraderas. MARISEAL 281W® está basado en la innovadora PUD-Technology de MARIS POLYMERS SMSA • Fácil aplicación (rodillo o airless) • Forma una membrana hidrofóbica, impermeable, elástica y permanente, sin juntas ni fugas posibles, que protege de forma eficiente las estructuras viejas y nuevas por un largo periodo de tiempo • Resistente a los rayos UV • Adecuado para superficies expuestas • Resistente al agua estancada • Mantiene sus propiedades mecánicas en un rango de temperatura de 0 ºC a +80ºC • Permeable al vapor de agua • Adherencia total a la superficie sin necesidad de anclajes adicionales • Se puede transitar por encima de la superficie impermeabilizada (uso doméstico) • Incluso si la membrana se daña, se puede reparar fácilmente a nivel local en cuestión de minutos.
