# Membrana modificada de poliuretano monocomponente, Mariseal® 281W. Teja. 15 Kg

- Propiedad del archivo: CONSTRUNARIO
- Formato: FIEBDC-3/2012
- Programa: Construnario Versión 3.51
- Fecha de los precios: 11/07/2024
- Divisa: EUR

**MIM_458** kg Membrana modificada de poliuretano monocomponente, Mariseal® 281W. Teja. 15 Kg
Precio: 7.72
Membrana modificada de poliuretano monocomponente, de aplicación líquida base agua. Basada en la innovadora tecnología PUD Technology
