# Membrana de poliuretano bicomponente, Mariseal® 310. Componente A. Gris. Envase: 10 kg

- Propiedad del archivo: CONSTRUNARIO
- Formato: FIEBDC-3/2012
- Programa: Construnario Versión 3.51
- Fecha de los precios: 06/06/2024
- Divisa: EUR

**MIM_263** kg Membrana de poliuretano bicomponente, Mariseal® 310. Componente A. Gris. Envase: 10 kg
Precio: 16.47
Producto bajo pedido, consultar cantidades mínimas y plazo de entrega • Impermeabilización de cubiertas • Impermeabilización de balcones y terrazas • Impermeabilización inodora de zonas húmedas (bajo baldosa) como baños, piscinas, cocinas… • Impermeabilización de depósitos de agua. • Impermeabilización de zonas poco ventiladas en las que se requiera una impermeabilización inodora, guarderías, oficinas, habitaciones de aire acondicionado, etc. Propiedades • Aplicado proporciona una membrana continua 100% impermeable • Resistente al agua • Resistente a las heladas • Mantiene sus propiedades mecánicas entre • -30ºC y +90ºC • Completamente adherente a la superficie • La superficie impermeabilizada es transitable • Fácilmente reparable en cuestión de minutos • Bajo coste • Mas calidad de secado • Mayor productividad • Admite 2 Kg. /m2 en una sola capa
