# Membrana de poliuretano monocomponente, Mariseal® 460. Blanco. Envase: 6 kg

- Propiedad del archivo: CONSTRUNARIO
- Formato: FIEBDC-3/2012
- Programa: Construnario Versión 3.51
- Fecha de los precios: 11/07/2024
- Divisa: EUR

**MIM_436** kg Membrana de poliuretano monocomponente, Mariseal® 460. Blanco. Envase: 6 kg
Precio: 18.20
Membrana de poliuretano de aplicación líquida, permanentemente elástica, utilizada para impermeabilizaciones duraderas. Estabilidad a los rayos UV y resistencia al amarilleo. Contiene un catalizador especial que proporciona un secado rápido y una membrana sin defectos, incluso en capas gruesas. Aplicaciones • Contiene catalizador. Membrana sin burbujas y secado rápido • La superficie impermeabilizada se puede usar para un tráfico peatonal ligero • Forma una membrana sin juntas • Resistente al agua • Resistente a las heladas • Si la membrana se daña mecánicamente, se puede reparar fácilmente a nivel local en cuestión de minutos. •Alto nivel de reflectividad solar permanente que contribuye al aislamiento térmico (blanco) • Certificado según la norma EN 1504-2 Propiedades • Fácil aplicación (rodillo o airless). •Se convierte en una membrana impermeable sin juntas. • Mantiene sus propiedades mecánicas entre los -30ºC a +90ºC. • Repara grietas de hasta 2mm, incluso a -10ºC. • Permite la transpiración del vapor de agua. • Totalmente adherente a toda la superficie. • Transitable. • De bajo precio.
