# Membrana impermeabilizante de poliuretano bicomponente, Mariseal® 300. Componente A. Blanco. Envase: 15 kg

- Propiedad del archivo: CONSTRUNARIO
- Formato: FIEBDC-3/2012
- Programa: Construnario Versión 3.51
- Fecha de los precios: 11/07/2024
- Divisa: EUR

**MIM_88** kg Membrana impermeabilizante de poliuretano bicomponente, Mariseal® 300. Componente A. Blanco. Envase: 15 kg
Precio: 13.23
Membrana impermeabilizante de poliuretano-poliurea bicomponente de aplicación líquida y secado en frío. Aplicaciones Utilizado para la impermeabilización de superficies en contacto directo con agua potable. Utilizado para la impermeabilización inodora de zonas húmedas (bajo baldosa) como cocinas o baños cuando se requiera una membrana que no produzca olores. • Impermeabilización de tuberías y canales de agua potable. • Impermeabilización de depósitos de agua. • Impermeabilización inodora de zonas húmedas (bajo baldosa) como baños, piscinas, cocinas… Propiedades • Certificado para su uso seguro en reservas de agua potable. • Aplicado proporciona una membrana continua sin grietas que no filtra. • Resistente al agua. + 100ºC. • Permanece elástico a bajas temperaturas. • Totalmente adherente. • La superficie impermeabilizada es transitable. • Bajo coste. • Más calidad de secado. • Mayor productividad. • Admite 2 Kg. /m2 en una sola capa.
