# Membrana impermeabilizante de poliuretano bicomponente, Mariseal® 300. Componente B. Envase: 2,5 kg

- Propiedad del archivo: CONSTRUNARIO
- Formato: FIEBDC-3/2012
- Programa: Construnario Versión 3.51
- Fecha de los precios: 11/07/2024
- Divisa: EUR

**MIM_261** kg Membrana impermeabilizante de poliuretano bicomponente, Mariseal® 300. Componente B. Envase: 2,5 kg
Precio: 13.23
Membrana impermeabilizante de poliuretano bicomponente, sin solventes, de aplicación líquida para la protección de depósitos de agua y embalses, canales y estanques artificiales.
