# Esquinero interior, 10x10+6 cm. Envase: cajas de 25 u

- Propiedad del archivo: CONSTRUNARIO
- Formato: FIEBDC-3/2012
- Programa: Construnario Versión 3.51
- Fecha de los precios: 11/07/2024
- Divisa: EUR

**MIM_499** u Esquinero interior, 10x10+6 cm. Envase: cajas de 25 u
Precio: 8.00
Vellón técnico de poliéster no tejido para el refuerzo de membranas líquidas. Aplicaciones Aplicado junto a membranas líquidas de impermeabilización como tejido de refuerzo en puntos singulares, grietas, juntas y superficie en general. Propiedades • Fácil aplicación. • Aumenta la cohesión de las membranas impermeabilizantes manteniendo su elasticidad. • Asegura un espesor homogéneo mínimo de las membranas líquidas en toda la superficie. • Se adapta a cualquier forma o geometría.
