# Recubrimiento de poliuretano monocomponente, Maritrans® Finish. Envase: 1 kg

- Propiedad del archivo: CONSTRUNARIO
- Formato: FIEBDC-3/2012
- Programa: Construnario Versión 3.51
- Fecha de los precios: 11/07/2024
- Divisa: EUR

**MIM_1091** kg Recubrimiento de poliuretano monocomponente, Maritrans® Finish. Envase: 1 kg
Precio: 48.97
Barniz de poliuretano monocomponente de acabado mate. Aplicaciones MARITRANS FINISH es estable a los rayos UVA, no enmarillece, resiste a la abrasión i a los productos alcalinos y químicos. Proporciona una acabado mate. • Balcones, terrazas y cubiertas • Cristal, metal y ladrillos de cristal • Piedra natural • Madera Propiedades • Fácil aplicación (rodillo o airless). • estable a los rayos UVA • No enmarillece • aplicado crea una membrana continua sin posibilidades de filtración. • Resistente al agua. + 90ºC. • Resistente a las heladas.
