# Barniz de poliuretano monocomponente, Mariseal® 420. Silver Grey. Envase: 10 kg

- Propiedad del archivo: CONSTRUNARIO
- Formato: FIEBDC-3/2012
- Programa: Construnario Versión 3.51
- Fecha de los precios: 11/07/2024
- Divisa: EUR

**MIM_86** kg Barniz de poliuretano monocomponente, Mariseal® 420. Silver Grey. Envase: 10 kg
Precio: 38.89
Producto bajo pedido, consultar cantidades mínimas y plazo de entrega Barniz de poliuretano monocomponente estable a los rayos UVA, semi-rígido, de aplicación y secado en frío, para tránsito doméstico y automóviles ligeros. Aplicaciones Impermeabilización de: • Zonas expuestas en parkings, puentes, gradas de campo de fútbol • Zonas transitadas por mucha gente y automóviles ligeros • Superficies altamente expuestas • También utilizado para la encapsulación de las fibras del fibrocemento Propiedades • Fácil aplicación (rodillo o airless) • Resistente a la abrasión constante y al tránsito • Se consigue un acabado brillante de fácil limpieza • Color estable • Resistente al agua estancada • Mantiene sus propiedades mecánicas en temperaturas de -30oC a +90oC. • Resistente al hielo.
