# Onduline® - ONDUTHERM Basic A160-H16 2500x600mm

- Propiedad del archivo: CONSTRUNARIO
- Formato: FIEBDC-3/2012
- Programa: Construnario Versión 3.51
- Fecha de los precios: 17/10/2024
- Divisa: EUR

**A160-H16** m2 Onduline® - ONDUTHERM Basic A160-H16 2500x600mm
Precio: 66.20
Panel sándwich para cubierta inclinada ONDUTHERM BASIC de Onduline, formado por tablero aglomerado hidrófugo de 16mm en la cara exterior. Núcleo de poliestireno extruido XPS de alta densidad de 160 mm encaje machi-hembrado. Dimensiones: 2500x600mm
