# Teja cerámica mixta sobre listón PVC+Onduline® Bajo Teja DRS BT-50 y aislamiento XPS en forjado de hormigón

- Propiedad del archivo: CONSTRUNARIO
- Formato: FIEBDC-3/2012
- Programa: Construnario Versión 3.51
- Fecha de los precios: 17/10/2024
- Divisa: EUR
- Código: onduline-mat (18/10/2024)

**COND-0122** m2 Teja cerámica mixta sobre listón PVC+Onduline® Bajo Teja DRS BT-50 y aislamiento XPS en forjado de hormigón
Descripción: formación de cubierta inclinada, pendiente mayor del 15%, sobre forjado de hormigón, compuesta de aislamiento XPS, impermeabilización con Onduline® Bajo Teja DRS* BT-50 (Doble resina & Solape Seguridad), fijada mecánicamente al soporte de la cubierta, colocación de listones de PVC paralelos al alero y sobre estos teja cerámica mixta, fijada al rastrel mediante masilla Onduflex Plus. Sellado de encuentros y limas con cinta de butilo impermeable ONDUFILM. Según NTE-QTF-17 y NTE-QTS-5. Medido en verdadera magnitud. Incluido p.p. de piezas especiales, caballetes y limas, medios auxiliares y elementos de seguridad, s/NTE-QTT-11

| Código | Ud | Descripción | Rendimiento | Precio | Importe |
|---|---|---|---|---|---|
| ONDBT50 | m2 | Placa impermeabilizante Onduline® Bajo Teja DRS BT-50. 2x1,03m (material) | 1.145 | 8.5 | 9.73 |
| OND_THER_FIJ10 | u | Onduline® Accesorios ONDUTHERM BASIC: Tornillo SIATE 15 cm + Arandela (material) | 8.000 | 0.33 | 2.64 |
| OND-BT-FIJ13 | u | Onduline® Fijaciones: Arandela PVC Onduline (material) | 8.000 | 0.04 | 0.32 |
| ONDBTAC09 | cm3 | Onduline® - Accesorios : Masilla de polimero Onduflex Plus (material) | 0.020 | 6.73 | 0.13 |
| ONDBTAC14 | m | Onduline® Accesorios : Cinta de butilo auto-adhesiva, ONDUFILM de 45 cm (material) | 1.000 | 5.38 | 5.38 |
| P05TM054 | u | Teja mixta roja 45X27 (material) | 12.000 | 0.84 | 10.08 |
| OND-BT-AC06 | u | Onduline® Accesorios: Listón PVC 2x3 (material) | 1.750 | 1.83 | 3.20 |
| P07TX015 | m2 | Placa XPS e=40 mm RC200 (material) | 1.000 | 7.43 | 7.43 |
| O01OA070 | h | Peón ordinario (material) | 0.100 | 16.29 | 1.63 |
| O01OA090 | h | Cuadrilla A | 0.280 | 45.69 | 12.79 |
|  |  | Costes directos |  |  | 53.33 |

## Precios auxiliares

**O01OA090** h Cuadrilla A

| Código | Ud | Descripción | Rendimiento | Precio | Importe |
|---|---|---|---|---|---|
| O01OA030 | h | Oficial primera (mano de obra) | 1.000 | 19.86 | 19.86 |
| O01OA050 | h | Ayudante (mano de obra) | 1.000 | 17.68 | 17.68 |
| O01OA070 | h | Peón ordinario | 0.500 | 16.29 | 8.15 |
|  |  | Costes directos |  |  | 45.69 |

## Recursos

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**OND_THER_FIJ10** u Onduline® Accesorios ONDUTHERM BASIC: Tornillo SIATE 15 cm + Arandela
Fijación empleada para la sujección de los paneles ONDUTHERM BASIC a soportes continuos de hormigon, ceramico. Tornillo SIATE de 15cm. Compuesto de acero endurecido cementado con tratamiento anti corrosion zincado y pasivado azul.Rosca de pinta gruesa a lo largo de toda la fijación. Cabeza plana avellanda de huella T30, y diam. de 5,5 mm.

**OND-BT-FIJ13** u Onduline® Fijaciones: Arandela PVC Onduline
Arandela de PVC destinada para garantizar la estanqueidad en el uso de fijaciones Onduline como: clavo espiral. Medidas: 2 x 2 x 0,3 cm, 200 Ud/Paq.

**ONDBTAC09** cm3 Onduline® - Accesorios : Masilla de polimero Onduflex Plus
Masilla selladora adhesiva monocomponente a base de polímero híbrido que retícula en contacto con la humedad ambiental. Exento de isocianatos, siliconas y disolventes. Ideal para el sellado de juntas entre paneles ONDUTHERM, pegado de tejas a placas Onduline Bajo Teja DRS, pegado de tejas a rastrel de PVC, metálico o pegado de tejas entre sí. Bote de 290 cc

**ONDBTAC14** m Onduline® Accesorios : Cinta de butilo auto-adhesiva, ONDUFILM de 45 cm
Compuesta por caucho butílico y protegida con una película de aluminio color terracota. Uso recomendado como sellador de juntas entre paneles ONDUTHERM, formación de limahoyas, limatesas, remates de cumbreras, chimeneas, juntas con paredes, etc. Medidas rollo: 0,45x10m

**P05TM054** u Teja mixta roja 45X27
Teja cerámica mixta estándar.

**OND-BT-AC06** u Onduline® Accesorios: Listón PVC 2x3
Listón PVC Onduline® para una perfecta sujeción y ventilación de tejas de encaje (mixta, plana y de hormigón). Medidas listón: 2 x 0,03 x 0,022 m

**P07TX015** m2 Placa XPS e=40 mm RC200
Panel rígido de poliestireno extruido XPS, según UNE-EN 13164, de 40 mm de espesor.
