# Sistema Integral de cubierta Onduline para Teja curva - BT-150Plus DRS - Panel sándwich Ondutherm H19+A100+FAB10

- Propiedad del archivo: CONSTRUNARIO
- Formato: FIEBDC-3/2012
- Programa: Construnario Versión 3.51
- Fecha de los precios: 17/10/2024
- Divisa: EUR
- Código: onduline-mat (18/10/2024)

**E09CTM060** m2 Sistema Integral de cubierta Onduline para Teja curva - BT-150Plus DRS - Panel sándwich Ondutherm H19+A100+FAB10 (18/10/2024)
Sistema Integral para cubierta inclinada de Onduline, compuesto por panel sándwich Ondutherm de Onduline formado por dos tableros unidos a un núcleo interno aislante de poliestireno extruído, tipo H19+A100+FAB10 de 250x60 cm, tablero superior de aglomerado hidrófugo de 19mm, núcleo aislante depoliestireno extruido XPS alta densidad de 100 mm y acabado interior en friso de abeto barnizado de 10 mm de espesor, colocados con los lados mayores perpendiculares a los apoyos y a tresbolillo, fijados a la estructura de madera con tirafondo 20 cm, sellado de juntas perimetrales entre paneles con masilla Onduflex Plus. Incluso replanteo, cortes, fijación y limpieza. Medido en verdadera magnitud. Impermeabilización y ventilación de la cubierta con placas asfálticas de Onduline Bajo Teja DRS (Doble Resina & Solape seguridad) Onduline BT-150 PLUS (Espesor: 2.4 mm - 3,1 Kg/m2), fijadas mecánicamente al panel sándwich ONDUTHERM, con tornillo universal Onduline y sellado de encuentros con lámina autoadhesiva impermeabilizante ONDUFILM. Posterior colocación de teja cerámica curva de 40x19 cm, recibidas con espuma de poliuretano ONDUFOAM. Incluido p.p. de piezas especiales, caballetes y limas, medios auxiliares y elementos de seguridad, s/NTE-QTT-11

| Código | Ud | Descripción | Rendimiento | Precio | Importe |
|---|---|---|---|---|---|
| H19-A100-FAB10 | m2 | Onduline® - ONDUTHERM friso abeto barnizado incoloro 10 mm, H19-A100-FAB10 2500x600mm (material) | 1.000 | 75.01 | 75.01 |
| OND-THER-AC01 | cm3 | Onduline® Accesorios: Masilla de polimero Onduflex Plus (material) | 0.020 | 6.73 | 0.13 |
| OND-THER-FIJ05 | u | Onduline® - Fijaciones ONDUTHERM - Tirafondo 20 cm para madera (material) | 5.000 | 0.38 | 1.90 |
| OND-BT-FIJ13 | u | Onduline® Fijaciones: Arandela PVC Onduline (material) | 5.000 | 0.04 | 0.20 |
| ONDBT150P | m2 | Placa impermeabilizante Onduline® Bajo Teja DRS BT-150 PLUS. 2x1,05m (material) | 1.100 | 8.37 | 9.21 |
| OND-BT-FIJ01 | u | Onduline® Fijaciones : Tornillo universal 6,5 para madera/metal (material) | 5.000 | 0.11 | 0.55 |
| ONDBTAC14 | m | Onduline® Accesorios : Cinta de butilo auto-adhesiva, ONDUFILM de 45 cm (material) | 0.100 | 5.38 | 0.54 |
| ONDBTAC10 | cm3 | Onduline® Accesorios: espuma poliuretano ONDUFOAM (material) | 0.080 | 6.85 | 0.55 |
| P05TWX155 | u | Remate lateral Ordesa cerámico t.curva (material) | 0.050 | 2.45 | 0.12 |
| P05TP030 | u | Teja curva de ventilación 46x29 cm cerámica (material) | 0.050 | 11.2 | 0.56 |
| P05TC010 | u | Teja curva roja 40x19 cm cerámica (material) | 31.400 | 0.38 | 11.93 |
| O01OA030 | h | Oficial primera (material) | 0.500 | 19.86 | 9.93 |
| O01OA050 | h | Ayudante (material) | 0.500 | 17.68 | 8.84 |
| O01OA070 | h | Peón ordinario (material) | 0.300 | 16.29 | 4.89 |
|  |  | Costes directos |  |  | 124.36 |

## Recursos

**H19-A100-FAB10** m2 Onduline® - ONDUTHERM friso abeto barnizado incoloro 10 mm, H19-A100-FAB10 2500x600mm
Panel sándwich para cubierta inclinada ONDUTHERM de Onduline, formado por tablero aglomerado hidrófugo de 19 mm en la cara exterior. Núcleo de poliestireno extruido XPS de alta densidad de 100 mm encaje machi-hembrado y acabado interior de friso de abeto barnizado incoloro de 10mm. Dimensiones: 2500x600mm - Espesor total: 129mm

**OND-THER-AC01** cm3 Onduline® Accesorios: Masilla de polimero Onduflex Plus
Masilla selladora adhesiva monocomponente a base de polímero híbrido que retícula en contacto con la humedadambiental. Exento de isocianatos, siliconas y disolventes. Ideal para el sellado de juntas entre paneles ONDUTHERM, pegado de tejas a placas Onduline Bajo Teja DRS, pegado de tejas a rastrel de PVC, metálico o pegado de tejas entre sí. Bote de 300 cc

**OND-THER-FIJ05** u Onduline® - Fijaciones ONDUTHERM - Tirafondo 20 cm para madera
Fijación destinada para la sujección del panel sándwich ONDUTHERM en estructuras de madera. La punta de la fijación ha de introducirse en la estructura de madera al menos 4cm. Cabeza avellanada - Huella Torx 30 - Longitud:20 cm - 100 Ud/Paq

**OND-BT-FIJ13** u Onduline® Fijaciones: Arandela PVC Onduline
Arandela de PVC destinada para garantizar la estanqueidad en el uso de fijaciones Onduline como: clavo espiral. Medidas: 2 x 2 x 0,3 cm, 200 Ud/Paq.

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND-BT-FIJ01** u Onduline® Fijaciones : Tornillo universal 6,5 para madera/metal
Tornillo con cabeza Philips y arandela para garantizar la estanqueidad incluida. Gracias a su punta de broca, permite la fijación tanto sobre rastreles metálicos y de madera, asegurando un perfecto sellado. Longitud total: 6,5cm, Longitud útil: 6cm, Diámetro: 3,9mm, Punta de broca, 100 Ud/Paq.

**ONDBTAC14** m Onduline® Accesorios : Cinta de butilo auto-adhesiva, ONDUFILM de 45 cm
Compuesta por caucho butílico y protegida con una película de aluminio color terracota. Uso recomendado como sellador de juntas entre paneles ONDUTHERM, formación de limahoyas, limatesas, remates de cumbreras, chimeneas, juntas con paredes, etc. Medidas rollo: 0,45x10m

**ONDBTAC10** cm3 Onduline® Accesorios: espuma poliuretano ONDUFOAM
Espuma de poliuretano monocomponente de baja expansión, especial para el pegado de tejas entre si y en contacto con las placas Onduline Bajo Teja. Fácil aplicación tanto con cánula como con pistola. Capacidad bote: 750c.c.
