# Sistema Integral de cubierta Onduline para Teja Mixta/Plana/ Hormigón/ Pizarra - Perfil metálico- BT-50 DRS - Panel sándwich Ondutherm H19+A100+H10

- Propiedad del archivo: CONSTRUNARIO
- Formato: FIEBDC-3/2012
- Programa: Construnario Versión 3.51
- Fecha de los precios: 17/10/2024
- Divisa: EUR
- Código: onduline-mat (18/10/2024)

**E09CTM110** m2 Sistema Integral de cubierta Onduline para Teja Mixta/Plana/ Hormigón/ Pizarra - Perfil metálico- BT-50 DRS - Panel sándwich Ondutherm H19+A100+H10 (18/10/2024)
Sistema Integral para cubierta inclinada de Onduline, compuesto por panel sándwich Ondutherm de Onduline formado por dos tableros unidos a un núcleo interno aislante de poliestireno extruido, tipo H19+A100+H10 de 250x60 cm, tablero superior de aglomerado hidrófugo de 19mm, núcleo aislante de poliestireno extruido XPS alta densidad de 100 mm y acabado interior en tablero aglomerado hidrófugo de 10 mm de espesor, colocados con los lados mayores perpendiculares a los apoyos y a tresbolillo, fijados a la estructura de madera con tirafondo 20 cm, lámina autoadhesiva impermeabilizante ONDUFILM o sellado con masilla en las juntas y encuentros, incluso replanteo, cortes, fijación y limpieza. Medido en verdadera magnitud. Impermeabilización y ventilación de la cubierta con placas asfálticas de Onduline Bajo Teja DRS (Doble Resina & Solape seguridad) Onduline BT-50 (Espesor: 2.5 mm - 3,1 Kg/m2), fijadas mecánicamente al panel sándwich ONDUTHERM, con tornillo universal Onduline, fijación del Perfil metálico Bajo Teja Onduline al soporte atravesando la placas Onduline Bajo Teja DRS por la parte alta de la onda, sellado de encuentros con lámina autoadhesiva impermeabilizante ONDUFILM y posterior colocación de teja cerámica mixta de 45x27 cm, sujetas al perfil metálico en función de la pendiente con masilla ONDUFLEXPLUS . Incluido p.p. de piezas especiales, caballetes y limas, medios auxiliares y elementos de seguridad, s/NTE-QTT-11

| Código | Ud | Descripción | Rendimiento | Precio | Importe |
|---|---|---|---|---|---|
| H19-A100-H10 | m2 | Onduline® - ONDUTHERM tablero hidrófugo H19-A100-H10 2500x600mm (material) | 1.000 | 57.98 | 57.98 |
| OND-THER-AC02 | m | Onduline® Accesorios: Cinta de butilo auto-adhesiva Ondufilm 7.5 cm (material) | 1.500 | 2.03 | 3.05 |
| OND-THER-FIJ05 | u | Onduline® - Fijaciones ONDUTHERM - Tirafondo 20 cm para madera (material) | 5.000 | 0.38 | 1.90 |
| OND-BT-FIJ13 | u | Onduline® Fijaciones: Arandela PVC Onduline (material) | 5.000 | 0.04 | 0.20 |
| ONDBT50 | m2 | Placa impermeabilizante Onduline® Bajo Teja DRS BT-50. 2x1,03m (material) | 1.145 | 8.5 | 9.73 |
| OND-BT-FIJ01 | u | Onduline® Fijaciones : Tornillo universal 6,5 para madera/metal (material) | 8.000 | 0.11 | 0.88 |
| ONDBTAC09 | cm3 | Onduline® - Accesorios : Masilla de polimero Onduflex Plus (material) | 0.020 | 6.73 | 0.13 |
| OND-BT-AC07 | u | Onduline® Accesorios: Perfil metálico Bajo Teja Onduline 2 m (material) | 1.750 | 2.95 | 5.16 |
| ONDBTAC14 | m | Onduline® Accesorios : Cinta de butilo auto-adhesiva, ONDUFILM de 45 cm (material) | 0.100 | 5.38 | 0.54 |
| OND-BT-AC19 | m | Onduline® Accesorios : Impermeabilización y ventilación en cumbrera ONDULAIR (material) | 0.100 | 6.31 | 0.63 |
| P05TWX150 | u | Caballete de pendiente + rastrel madera para cumbrera en seco (material) | 0.770 | 2.45 | 1.89 |
| P05TWX155 | u | Remate lateral Ordesa cerámico (material) | 0.050 | 2.45 | 0.12 |
| P05TP030 | u | Teja curva de ventilación 46x29 cm cerámica (material) | 0.050 | 11.2 | 0.56 |
| P05TM075 | u | Teja Mixta Ordesa HDR (material) | 11.300 | 0.55 | 6.22 |
| O01OA030 | h | Oficial primera (material) | 0.500 | 19.86 | 9.93 |
| O01OA050 | h | Ayudante (material) | 0.500 | 17.68 | 8.84 |
| O01OA070 | h | Peón ordinario (material) | 0.300 | 16.29 | 4.89 |
|  |  | Costes directos |  |  | 112.65 |

## Recursos

**H19-A100-H10** m2 Onduline® - ONDUTHERM tablero hidrófugo H19-A100-H10 2500x600mm
Panel sándwich para cubierta inclinada ONDUTHERM de Onduline, formado por tablero aglomerado hidrófugo de 19mm en la cara exterior. Núcleo de poliestireno extruido XPS de alta densidad de 100 mm encaje machi-hembrado y acabado interior de tablero aglomerado hidrófugo de 10mm. Dimensiones: 2500x600mm - Espesor total: 129mm

**OND-THER-AC02** m Onduline® Accesorios: Cinta de butilo auto-adhesiva Ondufilm 7.5 cm
Compuesta por caucho butílico y protegida con una película de aluminio color terracota. Uso recomendado como sellador de juntas entre paneles ONDUTHERM, formación de limahoyas, limatesas, remates de cumbreras, chimeneas, juntas con paredes, etc. Medidas rollo: 0,075x10m

**OND-THER-FIJ05** u Onduline® - Fijaciones ONDUTHERM - Tirafondo 20 cm para madera
Fijación destinada para la sujección del panel sándwich ONDUTHERM en estructuras de madera. La punta de la fijación ha de introducirse en la estructura de madera al menos 4cm. Cabeza avellanada - Huella Torx 30 - Longitud:20 cm - 100 Ud/Paq

**OND-BT-FIJ13** u Onduline® Fijaciones: Arandela PVC Onduline
Arandela de PVC destinada para garantizar la estanqueidad en el uso de fijaciones Onduline como: clavo espiral. Medidas: 2 x 2 x 0,3 cm, 200 Ud/Paq.

**ONDBT50** m2 Placa impermeabilizante Onduline® Bajo Teja DRS BT-50. 2x1,03m
Suministro de Placa Onduline Bajo Teja DRS (Doble Resina & Solape seguridad) BT-50 (Espesor: 2,4 mm - 3,1 Kg/m2).Destinada para la impermeabilización y ventilación bajo tejas de encaje como mixta, plana, hormigón o pizarra. Compuesta en masa por fibras minerales y vegetales (+50% procedente de materiales reciclados), saturadas en emulsión bitumunosas a altas temperaturas, mas resinas de consistencia y durabilidad, sin contenido en amianto. Dimensiones: 2 x 1 m. Pendiente min.15%. Marcado CE, DOP y EPD Onduline.

**OND-BT-FIJ01** u Onduline® Fijaciones : Tornillo universal 6,5 para madera/metal
Tornillo con cabeza Philips y arandela para garantizar la estanqueidad incluida. Gracias a su punta de broca, permite la fijación tanto sobre rastreles metálicos y de madera, asegurando un perfecto sellado. Longitud total: 6,5cm, Longitud útil: 6cm, Diámetro: 3,9mm, Punta de broca, 100 Ud/Paq.

**ONDBTAC09** cm3 Onduline® - Accesorios : Masilla de polimero Onduflex Plus
Masilla selladora adhesiva monocomponente a base de polímero híbrido que retícula en contacto con la humedad ambiental. Exento de isocianatos, siliconas y disolventes. Ideal para el sellado de juntas entre paneles ONDUTHERM, pegado de tejas a placas Onduline Bajo Teja DRS, pegado de tejas a rastrel de PVC, metálico o pegado de tejas entre sí. Bote de 290 cc

**OND-BT-AC07** u Onduline® Accesorios: Perfil metálico Bajo Teja Onduline 2 m
El perfil metálico bajo teja Onduline está compuesto de acero galvanizado lacado blanco. Se presenta en 2 metros de largo y una sección total de 20 x 50 mm. diseñado para la instalación en seco bajo todo tipo de tejas de encaje (con tacón), como tejas cerámicas mixtas, tejas planas o tejas de hormigón.

**ONDBTAC14** m Onduline® Accesorios : Cinta de butilo auto-adhesiva, ONDUFILM de 45 cm
Compuesta por caucho butílico y protegida con una película de aluminio color terracota. Uso recomendado como sellador de juntas entre paneles ONDUTHERM, formación de limahoyas, limatesas, remates de cumbreras, chimeneas, juntas con paredes, etc. Medidas rollo: 0,45x10m

**OND-BT-AC19** m Onduline® Accesorios : Impermeabilización y ventilación en cumbrera ONDULAIR
Banda autoadhesiva, flexible, transpirable e impermeable de polipropileno en la parte central y metálica en los extremos. Ideal para ejecutar diversos remates de cubierta en seco, siendo especialmente indicado para el remate de cumbrera en seco y limatesa ventilada. Dimensiones: 5 x 0,38m
