# Cubierta teja curva recuperada. Impermeabilización y ventilación bajo las tejas, con placa Onduline Bajo Teja DRS BT-150 PLUS

- Propiedad del archivo: CONSTRUNARIO
- Formato: FIEBDC-3/2012
- Programa: Construnario Versión 3.51
- Fecha de los precios: 17/10/2024
- Divisa: EUR
- Código: onduline-mat (18/10/2024)

**E09CTS070** m2 Cubierta teja curva recuperada. Impermeabilización y ventilación bajo las tejas, con placa Onduline Bajo Teja DRS BT-150 PLUS.
Impermeabilización y ventilación de faldón de cubierta con placas asfálticas Onduline Bajo Teja DRS (Doble Resina & Solape seguridad) modelo Onduline BT-150 PLUS (Espesor: 2,4 mm - 3,1 Kg/m2), fijadas mecánicamente al soporte de hormigón con clavo Taco; panel de aislamiento térmico de poliestireno extruido de 4 cm, incluso elementos de fijación y remates. Lista para a sentar sobre ella la teja curva. Sellado de encuentros y limas con cinta de butilo impermeable ONDUFILM. Según NTE-QTF-17 y NTE-QTS-5. Medido en verdadera magnitud. Incluido p.p. de piezas especiales, caballetes y limas, medios auxiliares y elementos de seguridad, s/NTE-QTT-11.

| Código | Ud | Descripción | Rendimiento | Precio | Importe |
|---|---|---|---|---|---|
| ONDBT150P | m2 | Placa impermeabilizante Onduline® Bajo Teja DRS BT-150 PLUS. 2x1,05m (material) | 1.100 | 8.37 | 9.21 |
| OND-BT-FIJ07 | u | Onduline® fijaciones bajo teja: Clavo taco de 9 cm para hormigón. (material) | 5.000 | 0.09 | 0.45 |
| OND-BT-FIJ13 | u | Onduline® Fijaciones: Arandela PVC Onduline (material) | 5.000 | 0.04 | 0.20 |
| ONDBTAC14 | m | Onduline® Accesorios : Cinta de butilo auto-adhesiva, ONDUFILM de 45 cm (material) | 0.100 | 5.38 | 0.54 |
| P07TX015 | m2 | Placa XPS e=40 mm RC200 (material) | 1.100 | 7.43 | 8.17 |
| O01OA030 | h | Oficial primera (material) | 0.350 | 19.86 | 6.95 |
| O01OA050 | h | Ayudante (material) | 0.350 | 17.68 | 6.19 |
|  |  | Costes directos |  |  | 31.71 |

## Recursos

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND-BT-FIJ07** u Onduline® fijaciones bajo teja: Clavo taco de 9 cm para hormigón
El CLAVO TACO Onduline es una fijación compuesta de acero bricomatado. Especialmente desinada para la fijación en forjado de hormigón, que asegura un agarre excepcional y de fácil aplicación, sin necesidad de colocar un taco plástico. No incluye arandela. Longitud: 9 cm, Diámetro 5 mm, 200 Ud/Paq.

**OND-BT-FIJ13** u Onduline® Fijaciones: Arandela PVC Onduline
Arandela de PVC destinada para garantizar la estanqueidad en el uso de fijaciones Onduline como: clavo espiral. Medidas: 2 x 2 x 0,3 cm, 200 Ud/Paq.

**ONDBTAC14** m Onduline® Accesorios : Cinta de butilo auto-adhesiva, ONDUFILM de 45 cm
Compuesta por caucho butílico y protegida con una película de aluminio color terracota. Uso recomendado como sellador de juntas entre paneles ONDUTHERM, formación de limahoyas, limatesas, remates de cumbreras, chimeneas, juntas con paredes, etc. Medidas rollo: 0,45x10m

**P07TX015** m2 Placa XPS e=40 mm RC200
Panel rígido de poliestireno extruido XPS, según UNE-EN 13164, de 40 mm de espesor.
