# Onduline® - ONDUTHERM Yeso 13 mm, H16-A40-Y13 2500x600mm

- Propiedad del archivo: CONSTRUNARIO
- Formato: FIEBDC-3/2012
- Programa: Construnario Versión 3.51
- Fecha de los precios: 17/10/2024
- Divisa: EUR

**H16-A40-Y13** m2 Onduline® - ONDUTHERM Yeso 13 mm, H16-A40-Y13 2500x600mm
Precio: 35.13
Panel sándwich para cubierta inclinada ONDUTHERM de Onduline, formado por tablero aglomerado hidrófugo de 16mm en la cara exterior. Núcleo de poliestireno extruido XPS de alta densidad de 40 mm y acabado interior de cartón-yeso de 13mm. Dimensiones: 2500x600mm - Espesor total: 69mm
