# OndulineŽ - Accesorios BARDOLINEŽ - Aireador estándar - Dim: 50 x 30 x 6,3 cm

- Propiedad del archivo: CONSTRUNARIO
- Formato: FIEBDC-3/2012
- Programa: Construnario Versión 3.51
- Fecha de los precios: 17/10/2024
- Divisa: EUR

**OND-BARD-AC01** u OndulineŽ - Accesorios BARDOLINEŽ - Aireador estándar - Dim: 50 x 30 x 6,3 cm
Precio: 11.15
El aireador estándar BARDOLINEŽ se integra perfectamente en la cubierta mejorando la ventilación de esta. Se debe colocar cada 20 m2 de superficie. Tiene un hueco de entrada de aire de 6,7 x 32 cm. Disponible: 50 x 30 x 6,3 cm.
