# Onduline® - Accesorios BARDOLINE® - Aireador especial - Dim: 40 x 28,5 x 6,3 cm

- Propiedad del archivo: CONSTRUNARIO
- Formato: FIEBDC-3/2012
- Programa: Construnario Versión 3.51
- Fecha de los precios: 17/10/2024
- Divisa: EUR

**OND-BARD-AC02** u Onduline® - Accesorios BARDOLINE® - Aireador especial - Dim: 40 x 28,5 x 6,3 cm
Precio: 12.76
El aireador especial BARDOLINE® es el más indicado para cubiertas de difícil ventilación, permitiendo mayor entrada de aire, evitando condensaciones. Tiene un hueco de entrada de aire de 20 x 8 cm. Dimensiones: 40 x 28,5 x 6,3 cm.
