# Placa impermeabilizante Onduline® Bajo Teja DRS BT-200. 2x1,05m

- Propiedad del archivo: CONSTRUNARIO
- Formato: FIEBDC-3/2012
- Programa: Construnario Versión 3.51
- Fecha de los precios: 17/10/2024
- Divisa: EUR

**OND-BT-200** m2 Placa impermeabilizante Onduline® Bajo Teja DRS BT-200. 2x1,05m
Precio: 7.91
Suministro de Placa Onduline Bajo Teja DRS (Doble Resina & Solape seguridad) BT-200 (Espesor: 2,4 mm - 3 Kg/m2). Destinada para la impermeabilización y ventilación bajo tejas curvas de ancho de boca mayor de 14 a 18 cm y tejas de encaje como mixta, plana, hormigón o pizarra. Compuesta en masa por fibras minerales y vegetales saturadas en emulsión bituminosas a altas temperaturas, mas resinas de consistencia y durabilidad, sin contenido en amianto. Dimensiones: 2 x 1,05 m. Pendiente min.15%. Marcado CE, DOP y EPD Onduline.
