# OndulineŽ Fijaciones: Clavo cabeza PVC de 7 cm para madera

- Propiedad del archivo: CONSTRUNARIO
- Formato: FIEBDC-3/2012
- Programa: Construnario Versión 3.51
- Fecha de los precios: 17/10/2024
- Divisa: EUR

**OND-BT-FIJ05** u OndulineŽ Fijaciones: Clavo cabeza PVC de 7 cm para madera
Precio: 0.07
Clavo para madera que cuenta con una cabeza plástica que garantiza la total estanqueidad sin necesidad de arandela, Longitud: 7cm, 400 Ud/Paq.
