# Onduline® Fijaciones : Broca para el Clavo taco de 13 cm + Arandela

- Propiedad del archivo: CONSTRUNARIO
- Formato: FIEBDC-3/2012
- Programa: Construnario Versión 3.51
- Fecha de los precios: 17/10/2024
- Divisa: EUR

**OND-BT-FIJ12** u Onduline® Fijaciones : Broca para el Clavo taco de 13 cm + Arandela
Precio: 2.79
Broca tipo SDS para la realización de taladros en forjado de hormigón, destinada para el Clavo Taco de 13 de longitud. Longitud total: 21 cm. Longitud útil: 15 cm. Diámetro: 5 mm
