# Onduline® - ONDUCLAIR® PLR Mini Onda - Dim.: 1,10 x 1,52/2/2,5/3m

- Propiedad del archivo: CONSTRUNARIO
- Formato: FIEBDC-3/2012
- Programa: Construnario Versión 3.51
- Fecha de los precios: 17/10/2024
- Divisa: EUR

**OND-PLR-02** m2 Onduline® - ONDUCLAIR® PLR Mini Onda - Dim.: 1,10 x 1,52/2/2,5/3m
Precio: 11.18
ONDUCLAIR® PLR MIni onda es una placa translúcida ondulada de resina de poliésterreforzado con fibra de vidrio de 1mm, permite aprovechar la luz natural en cubiertas y fachadas. Muy resistentes a los cambios de temperatura presentando un buen comportamiento desde -30 hasta 120ºC. Protegido por ambas caras, presentando una gran resistencia al desfibrado y estabilidad de transmisión luminosa(85%) a lo largo del tiempo (10 años de garantía). Buena resistencia al granizo e impactos. Medidas: 1,10 x 1,52/2/2,5/3m - 10% pendien min.
