# Onduline® Accesorios: Masilla de polimero Onduflex Plus

- Propiedad del archivo: CONSTRUNARIO
- Formato: FIEBDC-3/2012
- Programa: Construnario Versión 3.51
- Fecha de los precios: 17/10/2024
- Divisa: EUR

**OND-THER-AC01** cm3 Onduline® Accesorios: Masilla de polimero Onduflex Plus
Precio: 6.73
Masilla selladora adhesiva monocomponente a base de polímero híbrido que retícula en contacto con la humedadambiental. Exento de isocianatos, siliconas y disolventes. Ideal para el sellado de juntas entre paneles ONDUTHERM, pegado de tejas a placas Onduline Bajo Teja DRS, pegado de tejas a rastrel de PVC, metálico o pegado de tejas entre sí. Bote de 300 cc
