# Placa impermeabilizante OndulineŽ Bajo Teja DRS BT-235. 2x1,05m

- Propiedad del archivo: CONSTRUNARIO
- Formato: FIEBDC-3/2012
- Programa: Construnario Versión 3.51
- Fecha de los precios: 17/10/2024
- Divisa: EUR

**ONDBT235** m2 Placa impermeabilizante OndulineŽ Bajo Teja DRS BT-235. 2x1,05m
Precio: 8.37
Suministro de Placa OndulineŽ Bajo Teja DRS* (Doble resina & Solape Seguridad) BT-235 (Espesor: 2,6 mm - 3,1 Kg/m2) Destinada para la impermeabilización y ventilación bajo tejas curvas de ancho de boca mayor de 18,5 a 22 cm. Compuesta en masa por fibras minerales y vegetales (+50% procedente de materiales reciclados) saturadas en emulsión bituminosas a altas temperaturas, más resinas de consistencia y durabilidad, sin contenido en amianto. Dimensiones 2x 1 m. Pendiente min.15%. Marcado CE, DOP y EPD Onduline.
