# Onduline® Fijaciones: Fijacion PIR UTR 100 de 135 mm - Soporte hormigon y cerámico

- Propiedad del archivo: CONSTRUNARIO
- Formato: FIEBDC-3/2012
- Programa: Construnario Versión 3.51
- Fecha de los precios: 17/10/2024
- Divisa: EUR

**ONDPIRFIJ03** u Onduline® Fijaciones: Fijacion PIR UTR 100 de 135 mm - Soporte hormigon y cerámico
Precio: 0.37
Fijación mecánica para la sujección del aislamiento PIR UTR 100 a soporte de la cubierta, Fijación PIR UTR 100 de 135 mm. Anclaje universal por golpeo, apropiado para todo tipo de sustratos (A,B,C,D,E) adecuado segun ÖNORM B 6400. Profundidad de empotrado, clavo de acero sólido, elemento de inyeccion plastica para reducir puentes térmicos, reduccion del tiempo de taladro. Declaracion ambienta de producto EPD y ETA 11/0192.
