# Onduline® Fijaciones: Tornillo VLS Onduline para aislamiento

- Propiedad del archivo: CONSTRUNARIO
- Formato: FIEBDC-3/2012
- Programa: Construnario Versión 3.51
- Fecha de los precios: 17/10/2024
- Divisa: EUR

**ONDPIRFIJ05** u Onduline® Fijaciones: Tornillo VLS Onduline para aislamiento
Precio: 0.09
Tornillo VLS Onduline, Fijación de placas asfálticas Onduline Bajo Teja DRS, directamente a paneles aislantes Onduline PIR UTR (espesor mínimo 80 mm), anclados previamente a la estructura de soporte de la cubierta. Tornillo helicoidal en polipropileno (PP), alta resistencia mecánica, resistencia a extracción. Fijación de nuevo desarrollo, resiste el agua, la corrosión a altas y bajas temperaturas, equipado con una punta autoperforante. (6 uds/m²)
