# Tirafondo 6 cm para madera

- Propiedad del archivo: CONSTRUNARIO
- Formato: FIEBDC-3/2012
- Programa: Construnario Versión 3.51
- Fecha de los precios: 17/10/2024
- Divisa: EUR

**P01UT993** u Tirafondo 6 cm para madera
Precio: 0.07
Fijación para soportes de madera
