# Teja curva 40x15 roja

- Propiedad del archivo: CONSTRUNARIO
- Formato: FIEBDC-3/2012
- Programa: Construnario Versión 3.51
- Fecha de los precios: 17/10/2024
- Divisa: EUR

**P05TC030** u Teja curva 40x15 roja
Precio: 1.98
Teja cerámica curva estándar 40x15 roja.
