# Sistema ligero de rehabilitación Onduline Bajo Teja DRS - Teja curva

- Propiedad del archivo: CONSTRUNARIO
- Formato: FIEBDC-3/2012
- Programa: Construnario Versión 3.51
- Fecha de los precios: 17/10/2024
- Divisa: EUR
- Código: onduline-mat (18/10/2024)

**R09ID010** m2 Sistema ligero de rehabilitación Onduline Bajo Teja DRS - Teja curva
Formación de faldón de cubierta con Sistema Ligero de Rehabilitación Onduline compuesto por tablero OSB Onduline de 2500x1250x18 mm. fijado mecánicamente a estructura de madera con tirafondos e impermeabilización con placa asfáltica Onduline Bajo teja DRS (Doble Resina & Solape seguridad) Onduline BT-150 PLUS (Espesor: 2.4 mm - 3,1 Kg/m2) fijadas mecánicamente al tablero OSB con tornillo universal Onduline y colocación de teja cerámica curva con espuma de poliuretano Ondufoam, i/cortes a inglete, piezas especiales, roturas, limpieza, medios auxiliares y p.p. Medido en verdadera magnitud.

| Código | Ud | Descripción | Rendimiento | Precio | Importe |
|---|---|---|---|---|---|
| ONDBT150P | m2 | Placa impermeabilizante Onduline® Bajo Teja DRS BT-150 PLUS. 2x1,05m (material) | 1.100 | 8.37 | 9.21 |
| OND-BT-AC12 | m | Onduline® Accesorios : Cinta de butilo auto-adhesiva, ONDUFILM de 15 cm (material) | 0.110 | 3.09 | 0.34 |
| OND-BT-FIJ01 | u | Onduline® Fijaciones : Tornillo universal 6,5 para madera/metal (material) | 5.000 | 0.11 | 0.55 |
| ONDBTAC10 | cm3 | Onduline® Accesorios: espuma poliuretano ONDUFOAM (material) | 0.080 | 6.85 | 0.55 |
| P01ELV070 | m2 | Tablero OSB Onduline 18 mm machihembrado. (material) | 1.000 | 9.94 | 9.94 |
| P01UT993 | u | Tirafondo 6 cm para madera (material) | 5.000 | 0.07 | 0.35 |
| P05TC010 | u | Teja curva roja 40x19 cm cerámica (material) | 31.400 | 0.38 | 11.93 |
| O01OA030 | h | Oficial primera (material) | 0.500 | 19.86 | 9.93 |
| O01OA050 | h | Ayudante (material) | 0.500 | 17.68 | 8.84 |
| O01OA070 | h | Peón ordinario (material) | 0.500 | 16.29 | 8.15 |
|  |  | Costes directos |  |  | 59.79 |

## Recursos

**ONDBT150P** m2 Placa impermeabilizante Onduline® Bajo Teja DRS BT-150 PLUS. 2x1,05m
Suministro de Placa Onduline® Bajo Teja DRS* (Doble resina & Solape Seguridad) 150 PLUS (Espesor: 2,4 mm - 3,1 Kg/m2) Destinada para la impermeabilización y ventilación bajo tejas curvas de ancho de boca mayor de 18,5 a 22 cm y tejas de encaje como mixta, plana, hormigón o pizarra. Compuesta en masa por fibras minerales y vegetales (+50% procedente de materiales reciclados) saturadas en emulsión bituminosas a altas temperaturas, más resinas de consistencia y durabilidad, sin contenido en amianto. Dimensiones 2x 1 m. Pendiente min.15%. Marcado CE, DOP y EPD Onduline.

**OND-BT-AC12** m Onduline® Accesorios : Cinta de butilo auto-adhesiva, ONDUFILM de 15 cm
Compuesta por caucho butílico y protegida con una película de aluminio color terracota. Uso recomendado como sellador de juntas entre paneles ONDUTHERM, formación de limahoyas, limatesas, remates de cumbreras, chimeneas, juntas con paredes, etc. Medidas rollo: 0,15x10m

**OND-BT-FIJ01** u Onduline® Fijaciones : Tornillo universal 6,5 para madera/metal
Tornillo con cabeza Philips y arandela para garantizar la estanqueidad incluida. Gracias a su punta de broca, permite la fijación tanto sobre rastreles metálicos y de madera, asegurando un perfecto sellado. Longitud total: 6,5cm, Longitud útil: 6cm, Diámetro: 3,9mm, Punta de broca, 100 Ud/Paq.

**ONDBTAC10** cm3 Onduline® Accesorios: espuma poliuretano ONDUFOAM
Espuma de poliuretano monocomponente de baja expansión, especial para el pegado de tejas entre si y en contacto con las placas Onduline Bajo Teja. Fácil aplicación tanto con cánula como con pistola. Capacidad bote: 750c.c.

**P01ELV070** m2 Tablero OSB Onduline 18 mm machihembrado
Tablero de virutas de madera orientadas de 18 mm, con encaje machi-hembrado en su cantos para una mejor instalación. Dimensiones: 2,50 x 0,62 m, espesor: 18 mm

**P01UT993** u Tirafondo 6 cm para madera
Fijación para soportes de madera
